# Estrich-,Fliesen-, Plattenarbeiten
Angebotsaufforderung (GAEB 90, DA83)
Währung: EUR
Auftraggeber: Stadt Horstmar

## Estrich-,Fliesen-, Plattenarbeiten
Datum: 07.07.26

*Hinweis*
Baubeschreibung des Bauvorhabens

Die Energetische Sanierung und der Neubau der OGS an
der Astrid-Lindgren-Grundschule in Horstmar Leer, setzt
sich in folgenden Maßnahmen zusammen:

Die Baumaßnahmen aller Gewerke oder Leistungsbereiche
erfolgen in Abschnitten laut Bauzeitenplan.
Begonnen wird laut Bauzeitenplan mit dem

Bauabschnitt 1  Abbruch und Erdarbeiten,
Außenbereich), es folgt dann
Bauabschnitt 2  die Erweiterung und den Neubau der
WC- und Toilettenanlage, sowie der
  OGS-Räume
Bauabschnitt 3  Umbau im Bestand dieses werden
parallel ausgeführt.

Witterungsbedingte Bauverzögerungen sind nicht
vorherzusehen und werden nicht separat vergütet. Der
Bauzeitenplan ist zu beachten.

Besondere Umstände
Der Schulbetrieb wird während der gesamten Bauzeit,
aufrechterhalten. Daher wird der Abbruch, der Neubau
und die Sanierung in 3 Bauphasen unterteilt. Dadurch
kann gewährleistet werden, dass in den jeweiligen
Bauabschnitten durchgängig gearbeitet werden kann.
Trotzdem ist besonders sensibles Vorgehen und
Rücksichtnahme erforderlich.

Angaben zur Ausführung
Der AN kann sich vor Abgabe des Angebotes vor Ort einen
Überblick über die Situation verschaffen, eine
Inaugenscheinnahme ist von der Straße
Geschwister-Buller-Str. aus möglich. Es ist möglich,
das Gebäude von innen zu besichtigen, bzw. zu begehen.
Aber dies muss mit dem Planer und dem Hausmeister
abgestimmt und abgesprochen werden.
Die beigefügten Pläne dienen dazu, die vorhandene
Situation und Planung genauer darzustellen.

Angabe zur Örtlichkeit
Anschrift der Baustelle:
Geschwister-Buller-Straße 1
Gemarkung:  Horstmar
Flur:  107
Flurstück:  840

Allgemeines zur Baumaßnahme

Gebäudestruktur
Das vorhandene Schulgebäude wurde ca. 1956/1966
errichtet. 1987 teilweise erweitert. Der vorh.
2-geschossige Schultrakt ist in Massivbauweise gebaut
worden.
Die Schule wird in Ihrer Substanz erhalten bleiben. Das
Schulgebäude wird komplett neu strukturiert und
entsprechend der UVV, Arbeitsstättenrichtlinien und des
Brandschutz umgesetzt, sodass eine vollfunktionsfähige Schulgebäude in Verbindung entsteht.

Es wird von der Stadt Horstmar im Zuge der dann
laufenden Baumaßnahme eine ordnungsgemäße Zu- und
Abfahrt zum Grundstück zur Verfügung gestellt. Auf dem
Grundstück befindet sich eine Zuwegung von der Straße "
Geschwister- Buller-Straße " aus.

Der AN hat seine Baustelleneinrichtung auf den von der
Bauleitung zugewiesenen Flächen einzurichten.
Personenkraftwagen können nur auf den dafür
vorgesehenen Parkflächen abgestellt werden. Auf der
Baustelle gilt grundsätzlich die
Straßenverkehrsordnung. Davon abweichend ist die
Höchstgeschwindigkeit mit "Schrittgeschwindigkeit"
festgelegt. Verkehrsflächen und Wege dürfen nicht durch
Bau- und Montagearbeiten beeinträchtigt werden und
falls dieses Notwendig ist, ist diese mit der
Bauleitung Stadt Horstmar zu planen und abzustimmen.

Liste der Beteiligten

Bauherr
Stadt Horstmar,
Kirchstr. 1-3
48612 Horstmar

### Bereich 1 Zementestrich

#### Abschnitt 1.1 Fußbodenaufbau bis 200mm

**1.1.10 Reinigen des Untergrundes von grober Verschmutzung**
Art/ Umfang der Verschmutzung: Bauschutt, Gips, Putz-
und Mörtelreste u.ä., soweit sie von anderen
Unternehmern herrührt. Einschl. Abtransport und
Entsorgung der Schmutzmassen. Ausführung nur nach
Angabe der Bauleitung.
Menge: 553,000 qm

**1.1.20 Schwimmender Zementestrich (CT) bis 200mm**
Stärke: (100-15-55=) 30 mm
nach DIN 18164 Teil 2,
Baustoffklasse B1 nach DIN 4102,
Wärmeleitfähigkeitsgruppe 035,
Mehrzweck-Dämmplatten
Druckbelastung bis 300 kN/qm
inkl. Randdämmstreifen liefern und verlegen.

Festigkeitsklasse CT-C35-F5-S55-H40
Estrichnenndicke : >=55 mm,
Estrichmittel zur Verbesserung der Biegezugfestigkeit
mit Glasfaserverstärkung auf Trennlage liefern, eben
einbauen und verdichten, einschl. liefern einer 0,2 mm
starken Folie, gem. DIN 18560 und 18555 hergestellt und
in Anlehnung an DIN 18557 güteüberwacht mit
Dehnungsfugenausbildung gem. DIN und technischen
Vorbemerkungen.

gewähltes Fabrikat:  '

....................................................'

gewählter Typ:  '

....................................................'
Menge: 553,000 qm

**1.1.30 Ausgleich zum Zementestrich**
zum ausgleichen unvorhersehbarer Unebenheiten.
Menge: 5,000 qm

**1.1.40 Estrichbewehrung AKS-Gittermatten, verzinkt**
liefern und fachgerecht einbauen.
Menge: 277,000 qm

**1.1.50 Faserbewehrung, Glas- oder Kunststofffasern**
Standarddosierung 1kg/ m³ oder nach Herstellangaben.
Estrichmittel zur Verbesserung der Biegezugfestigkeit
mit Glasfaserverstärkung auf Wärmedämmung vorstehender
Positionen liefern, eben einbauen und verdichten.

gewähltes Fabrikat:  '

....................................................'

gewählter Typ:  '

....................................................'
Menge: 553,000 qm

**1.1.60 Wärmeleichtbeton**
gebrauchsfertige Leichtbetonmischung mit vordosiertem
Bindemittel und vorbehandeltem EPS-Recycling-Granulat,
zum ausgleich von Unebenheiten, sowie zur Dämmung.

Technische Daten
Abmessungen: bxh= 70x20mm
Nennwert der Wärmeleitfähigkeit D [W/(mK)] 0,079
Bemessungswert der Wärmeleitfähigkeit B [W/(mK)] 0,097
Rohdichte des Frischmörtels [kg /m3] ca. 320
Trockenrohdichte des gebundenen EPS [kg /m3] ca. 306
Druckfestigkeit [kPa] 200
Wasserdampfdiffusionswiderstand [µ] 9
Brandverhalten E
Bindemittelgehalt [kg /m3] 187,50
Belegreife nach ca. 10 Tagen (bei 20 C und 65 %
relativer Luftfeuchtigkeit)

liefern und verarbeiten, inkl. aller zugehörigen
Nebenarbeiten.
Menge: 3,000 cbm

**1.1.70 Dehnungsfugen anlegen**
Beispiel: Türleibung, Flächenunterteilung etc.
herstellen einer Bewegungsfuge d= 10 mm, aus Styropor
o.glw. liefern und fachgerecht einbauen.
Bewegungsfugen nach DIN 18560 gemäß Fugenplan nach
Vorgaben des Planers anlegen.
Menge: 355,000 lfm

### Bereich 2 Fliesen und Plattenarbeiten

#### Abschnitt 2.1 Vorbereitende Arbeiten

**2.1.10 Dichtungsanstrich Boden**
Streichisolierung für Böden als Abdichtung gegen
Sickerwasser, durch Aufbringen einer flüssigen
Dichtungsfolie auf trockenen Estrichflächen. Ca. 5 cm
an der Wand hoch.Ausführung 2-lagig, kreuzweise
beschichtet. In die obere Lage ist Quarzsand, Korngröße
von 0,7 -1,2 mm, als Haftbrücke Dickbettmörtel oder
Fliesenbelag im Dünnbett einzustreuen.

Abdichtungsklasse:  W1 -I

angebotenes Fabrikat :
..........................................

Typ: ..........................................

Abdichtung liefern und fachgerecht verlegen, wonach die
Dichtigkeit nach DIN 18 534 zu gewährleisten ist.
Menge: 92,000 qm

**2.1.20 Eck-Abdichtung waagerecht**
zwischen Wand- und Bodenfläche, mit gewebeverstärktem
Dichtungsband, Zuschnitt: 150mm liefern und in die
frischen Dichtungsfugen als Eckverstärkung einarbeiten,
einschl. Überlappung und Ecken.
Menge: 114,000 lfm

#### Abschnitt 2.2 Bodenfliesen Frisch in Frisch

**2.2.10 Bodenflächen vorbereiten**
Untergrund absaugen und für das Aufbringen des
Plattenbelages im Dünnbettverfahren Grundieren.
Menge: 143,000 qm

**2.2.20 Bodenbelag 300*600mm, dunkelgrau**
Bereich: Hygiene, Personal,Flur, HSM, PuMi,
WC-Schülerinnen+Vorraum, WC-Schüler+Vorraum, Technik

Bodenbeläge aus rutschfestem keramischen
Steinzeugfliesen nach DIN 18 155, 1.Sortierung,
waagerecht frisch in frisch auf Estrich, Fliesen bzw.
Ausgleichsmasse liefern, verlegen mit vorgefertigtem
Fugenmörtel sauber ausfugen, einschl. Ergänzen und
Abschneiden des Estrich-Randstreifens nach Verlegung
und Verfugung der Fliesen. Die Ausgleichsmasse wird
gesondert vergütet.

Einbringen des Fliesenbelages nach regulären Verfahren,
nach einer Abbindezeit von 28 Tagen und einer
CM-Feuchte kleiner 2,0cm%. Hier sollte dann ein
entsprechender Kleber verwendet werden.

Format:  300 x 600mm

Bewertungsgruppe der Rutschgefahr: R10

Fabrikat : .Agrob Buchtal o.glw.

Typ: skill dark anthracite o.glw.

angebotenes Fabrikat :
..........................................

Typ: ..........................................

Fliesen liefern und fachgerecht verlegen, einschl.
aller Nebenarbeiten.
Menge: 143,000 qm

**2.2.30 Sockelfliesen 600*50mm, dunkelgrau**
aus den vorstehenden Bodenfliesen, liefern sowie
fachgerecht schneiden und frisch in frisch, auf die
Randstreifen verlegen, auf Fugenschnitt mit den
Bodenfliesen ist zu achten, einschl. aller Ecken und
Passschnitte.

Abmessungen: 60 x 5cm

angebotenes Fabrikat :
..........................................

Typ: ..........................................
Menge: 156,000 lfm

**2.2.40 Bodenbelag 600*600mm, dunkelgrau**
Bereich: Aula

Bodenbeläge aus rutschfestem keramischen
Steinzeugfliesen nach DIN 18 155, 1.Sortierung,
waagerecht frisch in frisch auf Estrich, Fliesen bzw.
Ausgleichsmasse liefern, verlegen mit vorgefertigtem
Fugenmörtel sauber ausfugen, einschl. Ergänzen und
Abschneiden des Estrich-Randstreifens nach Verlegung
und Verfugung der Fliesen. Die Ausgleichsmasse wird
gesondert vergütet.

Einbringen des Fliesenbelages nach regulären Verfahren,
nach einer Abbindezeit von 28 Tagen und einer
CM-Feuchte kleiner 2,0cm%. Hier sollte dann ein
entsprechender Kleber verwendet werden.

Format:  600 x 600mm

Bewertungsgruppe der Rutschgefahr: R10

Fabrikat : .Agrob Buchtal o.glw.

Typ: skill dark anthracite o.glw.

angebotenes Fabrikat :
..........................................

Typ: ..........................................

Fliesen liefern und fachgerecht verlegen, einschl.
aller Nebenarbeiten.
Menge: 107,000 qm

**2.2.50 Sockelfliesen 600*50mm, dunkelgrau**
aus den vorstehenden Bodenfliesen, liefern sowie
fachgerecht schneiden und frisch in frisch, auf die
Randstreifen verlegen, auf Fugenschnitt mit den
Bodenfliesen ist zu achten, einschl. aller Ecken und
Passschnitte.

Abmessungen: 60 x 5cm

angebotenes Fabrikat :
..........................................

Typ: ..........................................
Menge: 47,000 lfm

**2.2.60 Zulage für Schrägschnitte**
als Zulage zu vorstehenden Bodenfliesen
Menge: 50,000 lfm

**2.2.70 Zulage für Anarbeiten an Bodeneinläufen**
Anarbeiten des Belages an eingebaute Bodeneinläufe
Menge: 1,000 Stck

**2.2.80 Bewegungsfugenprofil**
mit seitlich angeordneten Metallprofilen aus ATK =
Edelstahl mit trapezförmig gelochten
Befestigungsschenkeln in einer U-förmigen Profilkammer
befestigten Bewegungszone aus synthetischem Kautschuk
liefern und im Zuge der Fliesen- verlegung unter
Beachtung der Herstellerangaben fachgerecht einbauen.
Profilhöhe nach örtlichen Verhältnissen, Übergang von
Fliesen zu Teppich-Böden

angebotenes Fabrikat :
..........................................

Typ: ..........................................
Menge: 5,000 lfm

**2.2.90 Dauerelastische Versiegelung**
der Fugen im Sockelbereich nach DIN 18 540 und den
Vorschriften der Herstellerfirma, die Fugen sind nach
sorgfältiger Reinigung mit Primer nach Werksvorschrift
vorzustreichen, die Fugenanschlussflächen sind mit
Klebestreifen abzudecken und unmittelbar nach der
Fugenglättung zu entfernen, die Fugen sind bis zur
Einbautiefe des Dichtstoffes mit Vorfüllprofil in
Rundform auszustopfen, das Vorfüllmaterial muss
hydrophob und verrottungsfest sein, anschließend ist
eine dauerelastische kalt ausvulkanisierende
2-Komponenten Dichtungsmasse zu verarbeiten.
Menge: 203,000 lfm

#### Abschnitt 2.3 Wandfliesen

*Hinweis*
Wandfliesen im Bereich:
124 Hygiene
125 Personal
115 WC-Schülerinnen und Vorraum
114 beh. WC
113 WC-Schüler und Vorraum
119 multifunktionaler Raum (OGS)
117 Hausmeister
116 Pumi

**2.3.10 Vorbehandlung der Wände**
Untergründe aus GK-Bauplatten, Gips-/ Kalkputz,
oder ähnliche Untergründe, durch geeignete Mittel wie
z.B. Tiefengrund vollflächig imprägnieren und zur
Aufnahme der
Fliesenbeläge im Dünnbett vorbereiten.
Menge: 212,000 qm

**2.3.20 Wandfliesen in Dünnbett**
Wandbelag aus keramischen Wandplatten nach DIN 18 155
im Dünnbettverfahren ansetzen und mit vorgefertigtem
Fugenmörtel sauber ausfugen.

Verfugung: hellgrau

Abmessungen : 10 x 30 cm, waagerecht verlegt
Fabrikat: AGROB Buchtal o. glw.
Typ: Basis 1 o.glw

Farbe: weiß glänzend

Fabrikat: ......................................

Typ : ...........................................

liefern und fachgerecht verlegen, einschl. aller
Nebenarbeiten
Menge: 212,000 qm

**2.3.30 Wandfliesen (hellgrün)**
Wandbelag aus keramischen Wandplatten nach DIN 18 155
im Dünnbettverfahren ansetzen und mit vorgefertigtem
Fugenmörtel sauber ausfugen.

Verfugung: hellgrau

Abmessungen : 10 x 30 cm, waagerecht verlegt
Fabrikat: Agrob Buchtal, o.glw
Serie: chroma+plural,o.glw
Farbton: hellgrün NCS-S 0510-G

Fabrikat: ......................................

Typ : ...........................................

liefern und fachgerecht verlegen, einschl. aller
Nebenarbeiten
Menge: 50,000 qm

**2.3.40 Wandfliesen (grün mittel)**
Wandbelag aus keramischen Wandplatten nach DIN 18 155
im Dünnbettverfahren ansetzen und mit vorgefertigtem
Fugenmörtel sauber ausfugen.

Verfugung: hellgrau

Abmessungen : 10 x 30 cm, waagerecht verlegt
Farbe: grün mittel glänzend NCS S 1515-G20Y
Fabrikat: Agrob Buchtal, o.glw
Serie: chroma+plural,o.glw

Fabrikat: ......................................

Typ : ...........................................

liefern und fachgerecht verlegen, einschl. aller
Nebenarbeiten
Menge: 50,000 qm

**2.3.50 waagerechte Ablage B=20 cm (aus Bodenfliesen)**
Bereich: Personal-WC, beh. WC
aus Bodenfliesen, liefern, schneiden und fachgerecht
im Dünnbettverfahren velegen und Verfugen

Abmessungen Bodenfliese : 30 x 60cm
Verfugung: hellgrau

Einbauhöhe:  ca. 1,20m

Fabrikat: ......................................

Typ : ...........................................
Menge: 5,000 lfm

**2.3.60 Abschlussprofil aus Edelstahl**
für Wandaußenecken an Fliesenbelägen und bietet einen
guten Kantenschutz. Die Sichtflache des Fliesenprofils
bildet eine rechtwinklige Außenecke der Fliesenbeläge.

Fabrikat: ......................................

Typ : ...........................................

liefern und fachgerecht einarbeiten,
Menge: 7,000 lfm

**2.3.70 Edelstahlecken als Abschluss**
Eckstück von senkrechten und waagerechten Ecken
passend zu den Edelstahl-Eckschienen,

Fabrikat: ......................................

Typ : ...........................................

liefern und fachgerecht einarbeiten
Menge: 5,000 Stck

**2.3.80 Dauerelastische Versiegelung**
nach DIN 18 540 und den Vorschriften der
Herstellerfirma, die Fugen sind nach sorgfältiger
Reinigung mit Primer nach Werksvorschrift
vorzustreichen, die Fugenanschlussflächen sind mit
Klebestreifen abzudecken und unmittelbar nach der
Fugenglättung zu entfernen, die Fugen sind bis zur
Einbautiefe des Dichtstoffes mit Vorfüllprofil in
Rundform auszustopfen, das Vorfüllmaterial muss
hydrophob und verrottungsfest sein, anschließend ist
eine dauerelastische kalt ausvulkanisierende
2-Komponeten Dichtungsmasse zu verarbeiten.
Menge: 70,000 lfm

#### Abschnitt 2.4 Stundenlohnarbeiten

*Hinweis*
Tagelohnarbeiten

für gesondert durch die Bauleitung in Auftrag gegebene
Tagelohnarbeiten werden die nachfolgend inkl. aller
Zuschläge aufgeführten Stundensätze nur vergütet, wenn
die Arbeiten durch die Bauleitung beauftragt wurden und
ein täglich geführter Nachweis durch die Bauleitung
anerkannt wurde. Bei Überschreitung der nachstehend
aufgeführten Stundensätze ist die Bauleitung zu
verständigen und für weitere Leistungen ein
Zusatzauftrag einzuholen.

Sämtliche Stundenlohnarbeiten sind vor Beginn der
Arbeiten von der örtlichen Bauleitung zu genehmigen!

Alle Stundenzettel sind täglich, spätestens nach 24
Stunden vorzulegen und zu genehmigen, ansonsten
verfällt der Anspruch ersatzlos!

**2.4.10 Tagelohnarbeiten eines Hilfsarbeiters**
Menge: 16,000 Std

**2.4.20 Tagelohnarbeiten eines Gesellen**
Menge: 16,000 Std

### Bereich 3 Sonstige Arbeiten

#### Abschnitt 3.1 Prüfung

**3.1.10 CM-Messungen**
Einwaage 50 Gramm/Ablesezeit nach 10 Minuten (siehe
CM-Messprotokoll) nach DIN 18560-1:2015-1 bis zur
Belegereife des vorgenannten Estrichs fachgerecht
durchführen und protokolieren einschl. sämtlichen
Zubehör und Nebenarbeiten.

CM-MESSANWEISUNG
1. Die Probenentnahme erfolgt über den gesamten
Querschnitt des zu messenden Estrichs. Die obersten 2-3
mm werden entfernt, damit keine Oberflächen-
Feuchtigkeit mitgemessen wird.
2. Die exakt abgewogene und zerkleinerte Probenentnahme
(50g) und die 4 Stahlkugeln in die CM-Druckflasche
einfüllen.
Danach die CM-Druckflasche schräg halten und vorsichtig
eine Kalziumcarbid-Ampulle hineinrutschen lassen.
3.Die CM-Druckflasche wird mit dem Deckel verschlossen
und anschließend die CM-Ampulle durch kräftiges
horizontales Schütteln zertrümmert. Bitte zu Messbeginn
die Uhrzeit mit einer geeigneten Stoppuhr erfassen.
4. Danach führt man während zwei Minuten mit der CM
Druckflasche kreisende und horizontale Bewegungendurch,
um das Probenmaterial weiter zu zerkleinern und mit dem
Kalziumcarbid zu vermischen. Diesen Vorgang wiederholt
man nach 5 Minuten für die Dauer von einer Minute
(kreisende Bewegungen). Nach einer Gesamtmessdauer von
10 Minuten wird der Wert abgelesen. Vermeiden Sie, dass
die Stahlkugeln vertikal gegen den Messkopf unterhalb
des Manometers schlagen. Dieser wird dadurch beschädigt
und die Messwerte sind damit unbrauchbar.
  Alle Arbeiten nur mit Handschuhen ausführen!
Menge: 1,000 Stck

#### Abschnitt 3.2 Stundenlohnarbeiten

*Hinweis*
Tagelohnarbeiten

für gesondert durch die Bauleitung in Auftrag gegebene
Tagelohnarbeiten werden die nachfolgend inkl. aller
Zuschläge aufgeführten Stundensätze nur vergütet, wenn
die Arbeiten durch die Bauleitung beauftragt wurden und
ein täglich geführter Nachweis durch die Bauleitung
anerkannt wurde. Bei Überschreitung der nachstehend
aufgeführten Stundensätze ist die Bauleitung zu
verständigen und für weitere Leistungen ein
Zusatzauftrag einzuholen.

Sämtliche Stundenlohnarbeiten sind vor Beginn der
Arbeiten von der örtlichen Bauleitung zu genehmigen!

Alle Stundenzettel sind täglich, spätestens nach 24
Stunden vorzulegen und zu genehmigen, ansonsten
verfällt der Anspruch ersatzlos!

**3.2.10 Tagelohnarbeiten eines Hilfsarbeiters**
Menge: 5,000 Std

**3.2.20 Tagelohnarbeiten eines Gesellen**
Menge: 5,000 Std

USt %: 19,00
